# Muster-Leistungsbeschreibung
Leistungsbeschreibung (GAEB 90, DA81)
Währung: EUR

## Dehnungsfugen ohne Profil
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0002 Vorbehandlung mit geeigneten Mitteln, vorzugsw. mittels Strahlen**
Untergrundvorbehandlung mit geeigneten
Mitteln, vorzugsweise mittels
Stahlkugelstrahlverfahren, zur Erzielung
eines tragfähigen, sauberen und
tragfähigen Untergrundes, frei von
haftungsmindernden Schichten.
Mittels Industriestaubsauger ist der
Untergrund staubfrei herzustellen. Der
Untergrund muss nach der
Untergrundvorbehandlung zur Beschichtung
geeignet sein.
Einheit: m2

**00001.0003 Verankerungsschnitte 50mm Abstand**
Verankerungsschnitte anlegen und herstellen, max. 5 cm
Abstand zum Bodenprofil, dem Verlauf des Profils
folgend.
Die Dimensionierung der
Verankerungsschnitte entspricht generell der
doppelten Belagstärke.

Beispiel:
Bei einer Systemschichtstärke von 3 mm wären
Schnittbreite/tiefe von mindestens 6 x 6 mm
einzuhalten.
Einheit: m

**00001.0004 Kompressible Hinterfüllung**
Liefern und Einbauen einer geeigneten, kompressiblen
Hinterfüllung, z. B. mithilfe von Mineralwolle.
Einheit: m2

**00001.0005 PE-Rundschnur**
Lieferung und Einbau von PE-Rundschnur, angepasst an
die jeweilige Fugenspaltbreite, Einstellung der
richtigen
Fugentiefe.

Verbrauch:
PE-Rundschnur
Einheit: m

**00001.0006 Anschluss an Remmers System-Beschichtung**
Anschluss an Remmers Crete-System-Beschichtung
herstellen
Einheit: St

**00001.0007 Anschlussfugen elastisch abdichten mit MultiSil NUW**
Anschlussfugen elastisch mit dem weichmacherfreien,
alkoxyvernetzenden Silicondichtstoff
Remmers MultiSil NUW abdichten.

Fugenabmessungen gem. DIN 18540, Bl. 3
einhalten. Zu tiefe Fugen mit Rundschnur
unterfüttern.

Fugenbreite:________cm

Farbton:______________

Verbrauch:
ca. 100 ml/lfdm bei 1 cm² Fugenquerschnitt
Remmers MultiSil NUW <7525-7529>
ca. 100 ml/lfdm bei 1 cm² Fugenquerschnitt
Remmers MultiSil NUW <7525-7529>
___ml/m Remmers MultiSil NUW <7525-7529>
Einheit: m2
